# Contador calorífico

- Propriedade do ficheiro: CYPE INGENIEROS, S.A.
- Formato: FIEBDC-3/2002
- Moeda: EUR
- Custos indirectos: 3.00 %
- IVA: 23.00 %

## I Instalações

### IC Aquecimento, arrefecimento, climatização e A.Q.S.

#### ICS Sistemas de condução de água

**ICS085** Ud Contador calorífico.
Contador de energia para aquecimento, de jacto simples, diâmetro nominal 1/2", para caudal nominal 1,5 m³/h, com saída para bus de comunicação M-Bus, formado por um contador volumétrico, um módulo electrónico para leitura de dados, extraível, para medição de temperaturas do contador de energia e configuração da quantidade de pulsos com bateria interna de 3 V e duas sondas de temperatura, uma para a ida e outra para o retorno, com T porta-sonda de temperatura, de 1/2" de diâmetro.
Inclui: Marcação. Colocação. Ligação. Verificação do seu correcto funcionamento.
Critério de medição de projecto: Número de unidades previstas, segundo documentação gráfica de Projecto.
Critério de medição de obra: Medir-se-á o número de unidades realmente executadas segundo especificações de Projecto.

| Código | Un | Descrição | Rendimento | Preço | Importância |
|---|---|---|---|---|---|
| mt38alb730bb | Ud | Contador de energia para aquecimento, de jacto simples, diâmetro nominal 1/2", para caudal nominal 1,5 m³/h, com saída para bus de comunicação M-Bus, formado por um contador volumétrico, um módulo electrónico para leitura de dados, extraível, para medição de temperaturas do contador de energia e configuração da quantidade de pulsos com bateria interna de 3 V e duas sondas de temperatura, uma para a ida e outra para o retorno. (material) | 1.000 | 276.75 | 276.75 |
| mt38alb732a | Ud | Jogo de racores, de 1/2" de diâmetro, para contador de energia. (material) | 1.000 | 3.59 | 3.59 |
| mt38alb731a | Ud | T porta-sonda de temperatura, de 1/2" de diâmetro, para contador de energia. (material) | 2.000 | 14.77 | 29.54 |
| mt38www012 | Ud | Material auxiliar para instalações de aquecimento e A.Q.S. (material) | 0.050 | 2.10 | 0.11 |
| mo004 | h | Oficial de 1ª instalador de aquecimento. (mão de obra) | 0.432 | 23.31 | 10.07 |
| % | % | Custos directos complementares | 2 % | 320.06 | 6.40 |
|  |  | Custos directos |  |  | 326.46 |
