# Tubagem de distribuição de água, para circuito primário de sistemas solares térmicos

- Propriedade do ficheiro: CYPE INGENIEROS, S.A.
- Formato: FIEBDC-3/2002
- Moeda: EUR
- Custos indirectos: 3.00 %
- IVA: 23.00 %

## I Instalações

### IC Aquecimento, arrefecimento, climatização e A.Q.S.

#### ICS Sistemas de condução de água

**ICS013** m Tubagem de distribuição de água, para circuito primário de sistemas solares térmicos.
Tubagem de distribuição de mistura de água e anticongelante para circuito primário de sistemas solares térmicos formada por tubo de cobre rígido com parede de 1 mm de espessura e 13/15 mm de diâmetro, colocado superficialmente no interior do edifício, com isolamento através de manga isolante flexível de espuma elastomérica. Inclusive material auxiliar para montagem e fixação, acessórios e peças especiais.
Inclui: Marcação. Colocação e fixação de tubagens, acessórios e peças especiais. Colocação do isolamento. Realização de ensaios.
Critério de medição de projecto: Comprimento medido segundo documentação gráfica de Projecto.
Critério de medição de obra: Medir-se-á o comprimento realmente executado segundo especificações de Projecto.

| Código | Un | Descrição | Rendimento | Preço | Importância |
|---|---|---|---|---|---|
| mt37tca400b | Ud | Material auxiliar para montagem e fixação das tubagens de cobre rígido, de 13/15 mm de diâmetro. (material) | 1.000 | 0.24 | 0.24 |
| mt37tca010be | m | Tubo de cobre rígido com parede de 1 mm de espessura e 13/15 mm de diâmetro, segundo NP EN 1057, com o preço incrementado em 20% relativamente a acessórios e peças especiais. (material) | 1.000 | 5.78 | 5.78 |
| mt17coe050bc | m | Manga isolante de espuma elastomérica, de 16 mm de diâmetro interior e 22,0 mm de espessura mm de espessura, à base de borracha sintética flexível, de estrutura celular fechada. (material) | 1.000 | 6.80 | 6.80 |
| mt17coe110 | l | Cola para manga isolante elastomérica. (material) | 0.025 | 19.01 | 0.48 |
| op00ato010 |  | Aparafusadora. | 1.000 | 0.00 | 0.00 |
| op00mar010 |  | Martelo. | 1.000 | 0.00 | 0.00 |
| op00tal010 |  | Berbequim. | 1.000 | 0.00 | 0.00 |
| mo004 | h | Oficial de 1ª instalador de aquecimento. (mão de obra) | 0.238 | 23.31 | 5.55 |
| mo103 | h | Ajudante de instalador de aquecimento. (mão de obra) | 0.238 | 22.09 | 5.26 |
| % | % | Custos directos complementares | 2 % | 24.11 | 0.48 |
|  |  | Custos directos |  |  | 24.59 |
