# Grupo hidráulico para circuitos de aquecimento, com permutador para produção de A.Q.S

- Propriedade do ficheiro: CYPE INGENIEROS, S.A.
- Formato: FIEBDC-3/2002
- Moeda: EUR
- Custos indirectos: 3.00 %
- IVA: 23.00 %

## I Instalações

### IC Aquecimento, arrefecimento, climatização e A.Q.S.

#### ICS Sistemas de condução de água

**ICS113** Ud Grupo hidráulico para circuitos de aquecimento, com permutador para produção de A.Q.S.
Estação de descentralização para produção de A.Q.S. instantânea, caudal de 19 l/min, com ligações para o circuito de aquecimento por radiadores, de 620x110x556 mm, com permutador de placas de aço inoxidável, bypass com válvula termostática, válvula reguladora de pressão diferencial, válvula de controlo proporcional de caudal, filtros, tubagens com isolamento térmico e saída para o abastecimento de água fria.
Inclui: Marcação. Colocação. Ligação e verificação do seu correcto funcionamento.
Critério de medição de projecto: Número de unidades previstas, segundo documentação gráfica de Projecto.
Critério de medição de obra: Medir-se-á o número de unidades realmente executadas segundo especificações de Projecto.

| Código | Un | Descrição | Rendimento | Preço | Importância |
|---|---|---|---|---|---|
| mt38eup210a | Ud | Estação de descentralização para produção de A.Q.S. instantânea, caudal de 19 l/min, com ligações para o circuito de aquecimento por radiadores, de 620x110x556 mm, com permutador de placas de aço inoxidável, bypass com válvula termostática, válvula reguladora de pressão diferencial, válvula de controlo proporcional de caudal, filtros, tubagens com isolamento térmico e saída para o abastecimento de água fria. (material) | 1.000 | 2291.25 | 2291.25 |
| mo004 | h | Oficial de 1ª instalador de aquecimento. (mão de obra) | 0.865 | 25.32 | 21.90 |
| mo103 | h | Ajudante de instalador de aquecimento. (mão de obra) | 0.865 | 23.99 | 20.75 |
| % | % | Custos directos complementares | 2 % | 2333.90 | 46.68 |
|  |  | Custos directos |  |  | 2380.58 |
