# Solução anticongelante

- Propriedade do ficheiro: CYPE INGENIEROS, S.A.
- Formato: FIEBDC-3/2002
- Moeda: EUR
- Custos indirectos: 3.00 %
- IVA: 23.00 %

## I Instalações

### IC Aquecimento, arrefecimento, climatização e A.Q.S.

#### ICU Geotermia

**ICU110** l Solução anticongelante.
Solução anticongelante água-metanol, concentração de anticongelante puro de 25%, para enchimento de circuito de instalação de geotermia.
Critério de medição de projecto: Volume estimado em função das características da instalação.
Critério de medição de obra: Será medido o volume realmente fornecido segundo especificações de Projecto.

| Código | Un | Descrição | Rendimento | Preço | Importância |
|---|---|---|---|---|---|
| mt37sge100e | l | Solução anticongelante água-metanol, concentração de anticongelante puro de 25%, para enchimento de circuito de instalação de geotermia. (material) | 1.000 | 4.60 | 4.60 |
| % | % | Custos directos complementares | 2 % | 4.60 | 0.09 |
|  |  | Custos directos |  |  | 4.69 |
