# Controlo centralizado de fan-coils

- Propriedade do ficheiro: CYPE INGENIEROS, S.A.
- Formato: FIEBDC-3/2002
- Moeda: EUR
- Custos indirectos: 3.00 %
- IVA: 23.00 %

## I Instalações

### IC Aquecimento, arrefecimento, climatização e A.Q.S.

#### ICX Dispositivos de controlo centralizado

**ICX015** Ud Controlo centralizado de fan-coils.
Controlo centralizado, para gestão de até 64 fan-coils, com ecrã táctil de 10", possibilidade de controlo através do explorador de Internet (inclui servidor web), obtenção de tabelas e gráficos de dados históricos, criação de filtros de alarmes, activação de notificações via e-mail e programações horárias. Totalmente montado, ligado e testado.
Inclui: Marcação. Colocação e fixação. Colocação e fixação dos acessórios. Ligação.
Critério de medição de projecto: Número de unidades previstas, segundo documentação gráfica de Projecto.
Critério de medição de obra: Medir-se-á o número de unidades realmente executadas segundo especificações de Projecto.

| Código | Un | Descrição | Rendimento | Preço | Importância |
|---|---|---|---|---|---|
| mt42dai340a | Ud | Controlo centralizado, para gestão de até 64 fan-coils, com ecrã táctil de 10", possibilidade de controlo através do explorador de Internet (inclui servidor web), obtenção de tabelas e gráficos de dados históricos, criação de filtros de alarmes, activação de notificações via e-mail e programações horárias. (material) | 1.000 | 3729.38 | 3729.38 |
| mt42dai750a | m | Cabo bus de comunicações, de manga sem blindar, de 2 fios, de 1 mm² de secção por fio, sem polaridade. (material) | 100.000 | 7.00 | 700.00 |
| mo005 | h | Oficial de 1ª instalador de ar condicionado. (mão de obra) | 1.097 | 23.31 | 25.57 |
| mo104 | h | Ajudante de instalador de ar condicionado. (mão de obra) | 1.097 | 22.09 | 24.23 |
| % | % | Custos directos complementares | 2 % | 4479.18 | 89.58 |
|  |  | Custos directos |  |  | 4568.76 |
