# Bateria

- Propriedade do ficheiro: CYPE INGENIEROS, S.A.
- Formato: FIEBDC-3/2002
- Moeda: EUR
- Custos indirectos: 3.00 %
- IVA: 23.00 %

## I Instalações

### ID Segurança

#### IDN Baterias

**IDN010** Ud Bateria.
Bateria recarregável de chumbo-ácido de 12 V e 7 Ah, de 151x91x65 mm.
Inclui: Colocação da bateria. Ligação e verificação do seu correcto funcionamento.
Critério de medição de projecto: Número de unidades previstas, segundo documentação gráfica de Projecto.
Critério de medição de obra: Medir-se-á o número de unidades realmente executadas segundo especificações de Projecto.

| Código | Un | Descrição | Rendimento | Preço | Importância |
|---|---|---|---|---|---|
| mt41ing120d | Ud | Bateria recarregável de chumbo-ácido de 12 V e 7 Ah, de 151x91x65 mm. (material) | 1.000 | 24.25 | 24.25 |
| mo006 | h | Oficial de 1ª instalador de redes e equipamentos de detecção e segurança. (mão de obra) | 0.022 | 23.31 | 0.51 |
| mo105 | h | Ajudante de instalador de redes e equipamentos de detecção e segurança. (mão de obra) | 0.022 | 22.09 | 0.49 |
| % | % | Custos directos complementares | 2 % | 25.25 | 0.51 |
|  |  | Custos directos |  |  | 25.76 |
