# Central com microprocessador via rádio

- Propriedade do ficheiro: CYPE INGENIEROS, S.A.
- Formato: FIEBDC-3/2002
- Moeda: EUR
- Custos indirectos: 3.00 %
- IVA: 23.00 %

## I Instalações

### ID Segurança

#### IDR Centrais de intrusão via rádio

**IDR010** Ud Central com microprocessador via rádio.
Central microprocessada bidireccional com comunicação via rádio, para uma capacidade máxima de 32 zonas com comunicação via rádio e 2 zonas com cabos, 8 detectores infravermelhos com câmara, 16 comandos, 3 teclados sem fios, 32 códigos de utilizador e memória de 1022 eventos, de 270x225x50 mm, com 3 tipos de armado, ecrã LCD, teclado integrado retroiluminado para programação, protecção anti-abertura, 1 saída de 100 mA, 2 saídas programáveis de 100 mA e possibilidade de equipamento com 1 módulo GSM. Inclusive elementos de fixação.
Inclui: Marcação. Fixação ao paramento. Montagem, ligação e verificação do seu correcto funcionamento.
Critério de medição de projecto: Número de unidades previstas, segundo documentação gráfica de Projecto.
Critério de medição de obra: Medir-se-á o número de unidades realmente executadas segundo especificações de Projecto.

| Código | Un | Descrição | Rendimento | Preço | Importância |
|---|---|---|---|---|---|
| mt41ing210a | Ud | Central microprocessada bidireccional com comunicação via rádio, para uma capacidade máxima de 32 zonas com comunicação via rádio e 2 zonas com cabos, 8 detectores infravermelhos com câmara, 16 comandos, 3 teclados sem fios, 32 códigos de utilizador e memória de 1022 eventos, de 270x225x50 mm, com 3 tipos de armado, ecrã LCD, teclado integrado retroiluminado para programação, protecção anti-abertura, 1 saída de 100 mA, 2 saídas programáveis de 100 mA, possibilidade de controlo desde smartphone ou tablet através da App e possibilidade de equipamento com 1 módulo GSM. Inclusive elementos de fixação. (material) | 1.000 | 433.59 | 433.59 |
| mo006 | h | Oficial de 1ª instalador de redes e equipamentos de detecção e segurança. (mão de obra) | 1.615 | 23.31 | 37.65 |
| mo105 | h | Ajudante de instalador de redes e equipamentos de detecção e segurança. (mão de obra) | 1.615 | 22.09 | 35.68 |
| % | % | Custos directos complementares | 2 % | 506.92 | 10.14 |
|  |  | Custos directos |  |  | 517.06 |
