# Sirene exterior via rádio

- Propriedade do ficheiro: CYPE INGENIEROS, S.A.
- Formato: FIEBDC-3/2002
- Moeda: EUR
- Custos indirectos: 3.00 %
- IVA: 23.00 %

## I Instalações

### ID Segurança

#### IDR Centrais de intrusão via rádio

**IDR050** Ud Sirene exterior via rádio.
Sirene com comunicação via rádio, comunicação bidireccional com a central, com alimentação a 12 V, luzes estroboscópicas titilantes e memória de alarme. Instalação em paramento exterior. Inclusive elementos de fixação.
Inclui: Marcação. Fixação ao paramento. Montagem, ligação e verificação do seu correcto funcionamento.
Critério de medição de projecto: Número de unidades previstas, segundo documentação gráfica de Projecto.
Critério de medição de obra: Medir-se-á o número de unidades realmente executadas segundo especificações de Projecto.

| Código | Un | Descrição | Rendimento | Preço | Importância |
|---|---|---|---|---|---|
| mt41ing250a | Ud | Sirene com comunicação via rádio, comunicação bidireccional com a central, com alimentação a 12 V, luzes estroboscópicas titilantes e memória de alarme, para instalar em paramento exterior. Inclusive elementos de fixação. (material) | 1.000 | 259.96 | 259.96 |
| mo006 | h | Oficial de 1ª instalador de redes e equipamentos de detecção e segurança. (mão de obra) | 0.215 | 23.31 | 5.01 |
| mo105 | h | Ajudante de instalador de redes e equipamentos de detecção e segurança. (mão de obra) | 0.215 | 22.09 | 4.75 |
| % | % | Custos directos complementares | 2 % | 269.72 | 5.39 |
|  |  | Custos directos |  |  | 275.11 |
