# Regulador de carga

- Propriedade do ficheiro: CYPE INGENIEROS, S.A.
- Formato: FIEBDC-3/2002
- Moeda: EUR
- Custos indirectos: 3.00 %
- IVA: 23.00 %

## I Instalações

### IE Eléctricas

#### IEF Solar fotovoltaica

**IEF040** Ud Regulador de carga.
Regulador de carga MPPT, tensão nominal 12/24/36/48 V com reconhecimento automático, intensidade de carga nominal 100 A, potência máxima a 12 V 1450 W, potência máxima a 24 V 2900 W, potência máxima a 36 V 4350 W, potência máxima a 48 V 5800 W, intensidade máxima de curto-circuito 70 A, tensão máxima em circuito aberto 150 V, eficiência máxima 98%, dimensões 216x295x103 mm, com porta Ethernet, Bluetooth, gestão inteligente do acumulador de energia eléctrica, algoritmo de carga do acumulador de energia eléctrica programável, protecções eléctricas e sensor de temperatura interna. Inclusive acessórios necessários para a sua correcta instalação.
Inclui: Montagem, fixação e nivelação. Ligação e verificação do seu correcto funcionamento.
Critério de medição de projecto: Número de unidades previstas, segundo documentação gráfica de Projecto.
Critério de medição de obra: Medir-se-á o número de unidades realmente executadas segundo especificações de Projecto.

| Código | Un | Descrição | Rendimento | Preço | Importância |
|---|---|---|---|---|---|
| mt35rfg040ie | Ud | Regulador de carga MPPT, tensão nominal 12/24/36/48 V com reconhecimento automático, intensidade de carga nominal 100 A, potência máxima a 12 V 1450 W, potência máxima a 24 V 2900 W, potência máxima a 36 V 4350 W, potência máxima a 48 V 5800 W, intensidade máxima de curto-circuito 70 A, tensão máxima em circuito aberto 150 V, eficiência máxima 98%, dimensões 216x295x103 mm, com porta Ethernet, Bluetooth, gestão inteligente do acumulador de energia eléctrica, algoritmo de carga do acumulador de energia eléctrica programável, protecções eléctricas e sensor de temperatura interna. (material) | 1.000 | 798.12 | 798.12 |
| mo003 | h | Oficial de 1ª electricista. (mão de obra) | 0.261 | 23.31 | 6.08 |
| mo102 | h | Ajudante de electricista. (mão de obra) | 0.261 | 22.09 | 5.77 |
| % | % | Custos directos complementares | 2 % | 809.97 | 16.20 |
|  |  | Custos directos |  |  | 826.17 |
