# Armário de ligações

- Propriedade do ficheiro: CYPE INGENIEROS, S.A.
- Formato: FIEBDC-3/2002
- Moeda: EUR
- Custos indirectos: 3.00 %
- IVA: 23.00 %

## I Instalações

### IE Eléctricas

#### IEF Solar fotovoltaica

**IEF050** Ud Armário de ligações.
Armário monobloco de poliéster reforçado com fibra de vidro, de 500x600x230 mm, cor cinzento RAL 7035, com graus de protecção IP66 e IK10. Instalação em superfície.
Inclui: Marcação. Colocação e fixação.
Critério de medição de projecto: Número de unidades previstas, segundo documentação gráfica de Projecto.
Critério de medição de obra: Medir-se-á o número de unidades realmente executadas segundo especificações de Projecto.

| Código | Un | Descrição | Rendimento | Preço | Importância |
|---|---|---|---|---|---|
| mt35aeg010f | Ud | Armário monobloco de poliéster reforçado com fibra de vidro, de 500x600x230 mm, cor cinzento RAL 7035, com graus de protecção IP66 e IK10. (material) | 1.000 | 94.00 | 94.00 |
| op00ato010 |  | Aparafusadora. | 1.000 | 0.00 | 0.00 |
| op00mar010 |  | Martelo. | 1.000 | 0.00 | 0.00 |
| op00tal010 |  | Berbequim. | 1.000 | 0.00 | 0.00 |
| mo003 | h | Oficial de 1ª electricista. (mão de obra) | 0.253 | 23.31 | 5.90 |
| mo102 | h | Ajudante de electricista. (mão de obra) | 0.253 | 22.09 | 5.59 |
| % | % | Custos directos complementares | 2 % | 105.49 | 2.11 |
|  |  | Custos directos |  |  | 107.60 |
