# Módulo fotovoltaico para integração em edifício

- Propriedade do ficheiro: CYPE INGENIEROS, S.A.
- Formato: FIEBDC-3/2002
- Moeda: EUR
- Custos indirectos: 3.00 %
- IVA: 23.00 %

## I Instalações

### IE Eléctricas

#### IEF Solar fotovoltaica

**IEF010** m² Módulo fotovoltaico para integração em edifício.
Módulo solar fotovoltaico de células de silício monocristalino, para integração arquitectónica em fachada de edifício, potência máxima (Wp) 100 W, tensão a máxima potência (Vmp) 18,18 V, intensidade a máxima potência (Imp) 5,52 A, tensão em circuito aberto (Voc) 22,11 V, intensidade de curto-circuito (Isc) 5,78 A, eficiência 15,52%, 36 células de 125x125 mm, vidro exterior temperado de 3,2 mm de espessura, camada adesiva de etil vinil acetato (EVA), camada posterior de vidro temperado de 3,2 mm de espessura, temperatura de trabalho -40°C até 85°C, dimensões 535x1189x7,57 mm, resistência à carga do vento 245 kg/m², resistência à carga da neve 551 kg/m², peso 11,41 kg, com caixa de ligações com díodos, cabos polarizados de 4 mm² de secção e 900 mm de comprimento e conectores MC4, montagem com ganchos. Inclusive acessórios de montagem e material de ligação eléctrica.
Inclui: Colocação e fixação. Ligação e verificação do seu correcto funcionamento.
Critério de medição de projecto: Superfície medida segundo documentação gráfica de Projecto, sem duplicar esquinas nem encontros, descontando todas as aberturas.
Critério de medição de obra: Medir-se-á a superfície realmente executada segundo especificações de Projecto, sem duplicar esquinas nem encontros, descontando todas as aberturas.

| Código | Un | Descrição | Rendimento | Preço | Importância |
|---|---|---|---|---|---|
| mt35sol320aaaa | Ud | Módulo solar fotovoltaico de células de silício monocristalino, para integração arquitectónica em fachada de edifício, potência máxima (Wp) 100 W, tensão a máxima potência (Vmp) 18,18 V, intensidade a máxima potência (Imp) 5,52 A, tensão em circuito aberto (Voc) 22,11 V, intensidade de curto-circuito (Isc) 5,78 A, eficiência 15,52%, 36 células de 125x125 mm, vidro exterior temperado de 3,2 mm de espessura, camada adesiva de etil vinil acetato (EVA), camada posterior de vidro temperado de 3,2 mm de espessura, temperatura de trabalho -40°C até 85°C, dimensões 535x1189x7,57 mm, resistência à carga do vento 245 kg/m², resistência à carga da neve 551 kg/m², peso 11,41 kg, com caixa de ligações com díodos, cabos polarizados de 4 mm² de secção e 900 mm de comprimento e conectores MC4. (material) | 1.572 | 38.80 | 60.99 |
| mt35azi100a | Ud | Repercussão por m² de acessórios de montagem com ganchos de módulo fotovoltaico de fachada. (material) | 1.000 | 25.00 | 25.00 |
| mt35azi110 | Ud | Repercussão por m² de material eléctrico para ligação de módulo fotovoltaico de fachada. (material) | 1.000 | 38.00 | 38.00 |
| mo003 | h | Oficial de 1ª electricista. (mão de obra) | 0.560 | 23.31 | 13.05 |
| mo102 | h | Ajudante de electricista. (mão de obra) | 0.560 | 22.09 | 12.37 |
| % | % | Custos directos complementares | 2 % | 149.41 | 2.99 |
|  |  | Custos directos |  |  | 152.40 |
