# Base de tomada de corrente encastrada

- Propriedade do ficheiro: CYPE INGENIEROS, S.A.
- Formato: FIEBDC-3/2002
- Moeda: EUR
- Custos indirectos: 3.00 %
- IVA: 23.00 %

## I Instalações

### IE Eléctricas

#### IEM Mecanismos

**IEM060** Ud Base de tomada de corrente encastrada.
Base de tomada de corrente bipolar (2P), gama alta, intensidade atribuída 16 A, tensão atribuída 250 V, com tampa redonda, de cor. Instalação encastrada.
Critérios considerados na determinação do preço da unidade de obra: O preço não inclui a caixa para mecanismo encastrado nem o espelho.
Inclui: Montagem, ligação e verificação do seu correcto funcionamento.
Critério de medição de projecto: Número de unidades previstas, segundo documentação gráfica de Projecto.
Critério de medição de obra: Medir-se-á o número de unidades realmente executadas segundo especificações de Projecto.

| Código | Un | Descrição | Rendimento | Preço | Importância |
|---|---|---|---|---|---|
| mt33gag500a | Ud | Base de tomada de corrente bipolar (2P), para encastrar, gama alta, intensidade atribuída 16 A, tensão atribuída 250 V. (material) | 1.000 | 4.86 | 4.86 |
| mt33gag505b | Ud | Tampa redonda para base de tomada de corrente bipolar (2P), gama alta, de cor. (material) | 1.000 | 5.28 | 5.28 |
| mo003 | h | Oficial de 1ª electricista. (mão de obra) | 0.161 | 23.31 | 3.75 |
| % | % | Custos directos complementares | 2 % | 13.89 | 0.28 |
|  |  | Custos directos |  |  | 14.17 |
