# Base de tomada de corrente encastrada

- Propriedade do ficheiro: CYPE INGENIEROS, S.A.
- Formato: FIEBDC-3/2002
- Moeda: EUR
- Custos indirectos: 3.00 %
- IVA: 23.00 %

## I Instalações

### IE Eléctricas

#### IEM Mecanismos

**IEM060** Ud Base de tomada de corrente encastrada.
Base de tomada de corrente com contacto de terra (2P+T), tipo Schuko, gama alta, intensidade atribuída 16 A, tensão atribuída 250 V, com tampa redonda, de cor branca e espelho para um elemento, de cor. Instalação encastrada.
Critérios considerados na determinação do preço da unidade de obra: O preço não inclui a caixa para mecanismo encastrado.
Inclui: Montagem, ligação e verificação do seu correcto funcionamento.
Critério de medição de projecto: Número de unidades previstas, segundo documentação gráfica de Projecto.
Critério de medição de obra: Medir-se-á o número de unidades realmente executadas segundo especificações de Projecto.

| Código | Un | Descrição | Rendimento | Preço | Importância |
|---|---|---|---|---|---|
| mt33gag510a | Ud | Base de tomada de corrente com contacto de terra (2P+T), tipo Schuko, para encastrar, gama alta, intensidade atribuída 16 A, tensão atribuída 250 V. (material) | 1.000 | 4.89 | 4.89 |
| mt33gag515a | Ud | Tampa redonda para base de tomada de corrente com contacto de terra (2P+T), tipo Schuko, gama média, de cor branca. (material) | 1.000 | 5.01 | 5.01 |
| mt33gag950b | Ud | Espelho para um elemento, gama alta, de cor. (material) | 1.000 | 17.51 | 17.51 |
| mo003 | h | Oficial de 1ª electricista. (mão de obra) | 0.204 | 23.31 | 4.76 |
| % | % | Custos directos complementares | 2 % | 32.17 | 0.64 |
|  |  | Custos directos |  |  | 32.81 |
