# Condensador

- Propriedade do ficheiro: CYPE INGENIEROS, S.A.
- Formato: FIEBDC-3/2002
- Moeda: EUR
- Custos indirectos: 3.00 %
- IVA: 23.00 %

## I Instalações

### IE Eléctricas

#### IEQ Equipamentos para corrigir o factor de potência

**IEQ010** Ud Condensador.
Condensador para 8 kVAr de potência reactiva, alimentação trifásica a 400 V de tensão e 50 Hz de frequência, com armário metálico com grau de protecção IP21, de 254x141x503 mm e disjuntor magneto-térmico tripolar (3P) com 6 kA de poder de corte. Inclusive acessórios necessários para a sua correcta instalação.
Inclui: Montagem e fixação. Ligação e colocação em funcionamento.
Critério de medição de projecto: Número de unidades previstas, segundo documentação gráfica de Projecto.
Critério de medição de obra: Medir-se-á o número de unidades realmente executadas segundo especificações de Projecto.

| Código | Un | Descrição | Rendimento | Preço | Importância |
|---|---|---|---|---|---|
| mt35pci010ee | Ud | Condensador para 8 kVAr de potência reactiva, alimentação trifásica a 400 V de tensão e 50 Hz de frequência, com armário metálico com grau de protecção IP21, de 254x141x503 mm e disjuntor magneto-térmico tripolar (3P) com 6 kA de poder de corte, para montagem mural. (material) | 1.000 | 800.18 | 800.18 |
| mo003 | h | Oficial de 1ª electricista. (mão de obra) | 1.105 | 23.31 | 25.76 |
| mo102 | h | Ajudante de electricista. (mão de obra) | 1.105 | 22.09 | 24.41 |
| % | % | Custos directos complementares | 2 % | 850.35 | 17.01 |
|  |  | Custos directos |  |  | 867.36 |
