# Bateria de condensadores

- Propriedade do ficheiro: CYPE INGENIEROS, S.A.
- Formato: FIEBDC-3/2002
- Moeda: EUR
- Custos indirectos: 3.00 %
- IVA: 23.00 %

## I Instalações

### IE Eléctricas

#### IEQ Equipamentos para corrigir o factor de potência

**IEQ020** Ud Bateria de condensadores.
Bateria automática de condensadores, para 36 kVAr de potência reactiva, de 4 escalões com uma relação de potência entre condensadores de 1:2:2:2, para alimentação trifásica a 400 V de tensão e 50 Hz de frequência, composta por armário metálico com grau de protecção IP21, de 460x230x930 mm; condensadores; regulador de energia reactiva com ecrã de cristal liquido; contactores com bloco de pré-inserção e resistência de descarga rápida; e fusíveis de alto poder de corte. Inclusive acessórios necessários para a sua correcta instalação.
Inclui: Montagem e fixação. Ligação e colocação em funcionamento.
Critério de medição de projecto: Número de unidades previstas, segundo documentação gráfica de Projecto.
Critério de medição de obra: Medir-se-á o número de unidades realmente executadas segundo especificações de Projecto.

| Código | Un | Descrição | Rendimento | Preço | Importância |
|---|---|---|---|---|---|
| mt35pci100g1g1 | Ud | Bateria automática de condensadores, para 36 kVAr de potência reactiva, de 4 escalões com uma relação de potência entre condensadores de 1:2:2:2, para alimentação trifásica a 400 V de tensão e 50 Hz de frequência, composta por armário metálico com grau de protecção IP21, de 460x230x930 mm; condensadores; regulador de energia reactiva com ecrã de cristal liquido; contactores com bloco de pré-inserção e resistência de descarga rápida; e fusíveis de alto poder de corte. (material) | 1.000 | 2037.87 | 2037.87 |
| mo003 | h | Oficial de 1ª electricista. (mão de obra) | 2.209 | 23.31 | 51.49 |
| mo102 | h | Ajudante de electricista. (mão de obra) | 2.209 | 22.09 | 48.80 |
| % | % | Custos directos complementares | 2 % | 2138.16 | 42.76 |
|  |  | Custos directos |  |  | 2180.92 |
