# Coluna

- Propriedade do ficheiro: CYPE INGENIEROS, S.A.
- Formato: FIEBDC-3/2002
- Moeda: EUR
- Custos indirectos: 3.00 %
- IVA: 23.00 %

## I Instalações

### IE Eléctricas

#### IES Instalação colectiva

**IES010** m Coluna.
Coluna da instalação colectiva, desde o quadro de colunas ou uma caixa de colunas até uma caixa de coluna, formada por cabos unipolares com condutores de cobre, H07V-R Eca 3x50+2G25 mm², sendo a sua tensão nominal de 450/750 V, em conduta de alvenaria (não incluída neste preço), protegido por tubo rígido VD de 75 mm de diâmetro. Inclusive acessórios e elementos de fixação. Totalmente montada, ligada e testada.
Inclui: Marcação e traçado da linha. Colocação e fixação do tubo. Colocação de cabos. Ligação.
Critério de medição de projecto: Comprimento medido segundo documentação gráfica de Projecto.
Critério de medição de obra: Medir-se-á o comprimento realmente executado segundo especificações de Projecto.

| Código | Un | Descrição | Rendimento | Preço | Importância |
|---|---|---|---|---|---|
| mt35tpt010he | m | Tubo rígido de PVC VD-M de 75 mm de diâmetro exterior e 3,5 mm de espessura. Resistência à compressão 750 N, resistência ao impacto 2 joules, temperatura de trabalho -5°C até 60°C, classificação 3321, segundo NP EN 61386-1 e NP EN 61386-21, com o preço incrementado em 20% relativamente a acessórios e peças especiais. (material) | 1.000 | 5.59 | 5.59 |
| mt35cep010ai | m | Cabo unipolar H07V-R, sendo a sua tensão atribuída de 450/750 V, reacção ao fogo classe Eca segundo NP EN 50575, com condutor multifilar de cobre classe 2 de 50 mm² de secção, com isolamento de PVC. Segundo NP 2356-3. (material) | 3.000 | 6.68 | 20.04 |
| mt35cep010ag | m | Cabo unipolar H07V-R, sendo a sua tensão atribuída de 450/750 V, reacção ao fogo classe Eca segundo NP EN 50575, com condutor multifilar de cobre classe 2 de 25 mm² de secção, com isolamento de PVC. Segundo NP 2356-3. (material) | 2.000 | 3.56 | 7.12 |
| mt35www010 | Ud | Material auxiliar para instalações eléctricas. (material) | 0.200 | 1.48 | 0.30 |
| mo003 | h | Oficial de 1ª electricista. (mão de obra) | 0.048 | 23.31 | 1.12 |
| mo102 | h | Ajudante de electricista. (mão de obra) | 0.048 | 22.09 | 1.06 |
| % | % | Custos directos complementares | 2 % | 35.23 | 0.70 |
|  |  | Custos directos |  |  | 35.93 |
