# Interruptor em carga, modular

- Propriedade do ficheiro: CYPE INGENIEROS, S.A.
- Formato: FIEBDC-3/2002
- Moeda: EUR
- Custos indirectos: 3.00 %
- IVA: 23.00 %

## I Instalações

### IE Eléctricas

#### IEX Aparelhagem

**IEX025** Ud Interruptor em carga, modular.
Interruptor em carga, com piloto luminoso de cor vermelho, bipolar (2P), intensidade nominal 32 A, tensão de isolamento (Ui) 500 V, impulso de tensão máximo (Uimp) 4 kV, vida útil em vazio 30000 manobras, vida útil em carga 30000 manobras, de 18x77x70 mm, grau de protecção IP20, montagem sobre calha DIN (35 mm). Totalmente montado, ligado e testado.
Inclui: Montagem e ligação do elemento.
Critério de medição de projecto: Número de unidades previstas, segundo documentação gráfica de Projecto.
Critério de medição de obra: Medir-se-á o número de unidades realmente executadas segundo especificações de Projecto.

| Código | Un | Descrição | Rendimento | Preço | Importância |
|---|---|---|---|---|---|
| mt35ase711dd | Ud | Interruptor em carga, com piloto luminoso de cor vermelho, bipolar (2P), intensidade nominal 32 A, tensão de isolamento (Ui) 500 V, impulso de tensão máximo (Uimp) 4 kV, vida útil em vazio 30000 manobras, vida útil em carga 30000 manobras, de 18x77x70 mm, grau de protecção IP20, montagem sobre calha DIN (35 mm), segundo EN 60947-3. (material) | 1.000 | 55.97 | 55.97 |
| mo003 | h | Oficial de 1ª electricista. (mão de obra) | 0.268 | 23.31 | 6.25 |
| % | % | Custos directos complementares | 2 % | 62.22 | 1.24 |
|  |  | Custos directos |  |  | 63.46 |
