# Interruptor diferencial modular, "CHINT ELECTRICS"

- Propriedade do ficheiro: CYPE INGENIEROS, S.A.
- Formato: FIEBDC-3/2002
- Moeda: EUR
- Custos indirectos: 3.00 %
- IVA: 23.00 %

## I Instalações

### IE Eléctricas

#### IEX Aparelhagem

**IEX061** Ud Interruptor diferencial modular, "CHINT ELECTRICS".
Interruptor diferencial instantâneo, de 4 módulos, tetrapolar (4P), intensidade nominal 40 A, sensibilidade 30 mA, poder de corte 10 kA, classe AC, modelo NL1-4-40-30AC10 "CHINT ELECTRICS", de 36x80x77,8 mm, grau de protecção IP20, montagem sobre calha DIN (35 mm) e encaixe por clique na calha. Totalmente montado, ligado e testado.
Inclui: Montagem e ligação do elemento.
Critério de medição de projecto: Número de unidades previstas, segundo documentação gráfica de Projecto.
Critério de medição de obra: Medir-se-á o número de unidades realmente executadas segundo especificações de Projecto.

| Código | Un | Descrição | Rendimento | Preço | Importância |
|---|---|---|---|---|---|
| mt35amc103nb | Ud | Interruptor diferencial instantâneo, de 4 módulos, tetrapolar (4P), intensidade nominal 40 A, sensibilidade 30 mA, poder de corte 10 kA, classe AC, modelo NL1-4-40-30AC10 "CHINT ELECTRICS", de 36x80x77,8 mm, grau de protecção IP20, montagem sobre calha DIN (35 mm) e encaixe por clique na calha, segundo EN 61008-1. (material) | 1.000 | 280.25 | 280.25 |
| mo003 | h | Oficial de 1ª electricista. (mão de obra) | 0.376 | 23.31 | 8.76 |
| % | % | Custos directos complementares | 2 % | 289.01 | 5.78 |
|  |  | Custos directos |  |  | 294.79 |
