# Interruptor diferencial modular, "HAGER"

- Propriedade do ficheiro: CYPE INGENIEROS, S.A.
- Formato: FIEBDC-3/2002
- Moeda: EUR
- Custos indirectos: 3.00 %
- IVA: 23.00 %

## I Instalações

### IE Eléctricas

#### IEX Aparelhagem

**IEX062** Ud Interruptor diferencial modular, "HAGER".
Interruptor diferencial instantâneo, classe AC, tetrapolar (4P), intensidade nominal 25 A, sensibilidade 300 mA, CFC440M "HAGER", montagem sobre calha DIN. Totalmente montado, ligado e testado.
Inclui: Montagem e ligação do elemento.
Critério de medição de projecto: Número de unidades previstas, segundo documentação gráfica de Projecto.
Critério de medição de obra: Medir-se-á o número de unidades realmente executadas segundo especificações de Projecto.

| Código | Un | Descrição | Rendimento | Preço | Importância |
|---|---|---|---|---|---|
| mt35hag015Kr | Ud | Interruptor diferencial instantâneo, classe AC, tetrapolar (4P), intensidade nominal 25 A, sensibilidade 300 mA, CFC440M "HAGER", montagem sobre calha DIN, segundo EN 61008-1. (material) | 1.000 | 288.03 | 288.03 |
| mo003 | h | Oficial de 1ª electricista. (mão de obra) | 0.376 | 23.31 | 8.76 |
| % | % | Custos directos complementares | 2 % | 296.79 | 5.94 |
|  |  | Custos directos |  |  | 302.73 |
