# Interruptor diferencial modular, "HAGER"

- Propriedade do ficheiro: CYPE INGENIEROS, S.A.
- Formato: FIEBDC-3/2002
- Moeda: EUR
- Custos indirectos: 3.00 %
- IVA: 23.00 %

## I Instalações

### IE Eléctricas

#### IEX Aparelhagem

**IEX062** Ud Interruptor diferencial modular, "HAGER".
Interruptor diferencial instantâneo super imunizado, classe A HI, bipolar (2P), intensidade nominal 63 A, sensibilidade 30 mA, CDH263M "HAGER", montagem sobre calha DIN. Totalmente montado, ligado e testado.
Inclui: Montagem e ligação do elemento.
Critério de medição de projecto: Número de unidades previstas, segundo documentação gráfica de Projecto.
Critério de medição de obra: Medir-se-á o número de unidades realmente executadas segundo especificações de Projecto.

| Código | Un | Descrição | Rendimento | Preço | Importância |
|---|---|---|---|---|---|
| mt35hag018o | Ud | Interruptor diferencial instantâneo super imunizado, classe A HI, bipolar (2P), intensidade nominal 63 A, sensibilidade 30 mA, CDH263M "HAGER", montagem sobre calha DIN, segundo EN 61008-1. (material) | 1.000 | 571.64 | 571.64 |
| mo003 | h | Oficial de 1ª electricista. (mão de obra) | 0.268 | 23.31 | 6.25 |
| % | % | Custos directos complementares | 2 % | 577.89 | 11.56 |
|  |  | Custos directos |  |  | 589.45 |
