# Contactor modular

- Propriedade do ficheiro: CYPE INGENIEROS, S.A.
- Formato: FIEBDC-3/2002
- Moeda: EUR
- Custos indirectos: 3.00 %
- IVA: 23.00 %

## I Instalações

### IE Eléctricas

#### IEX Aparelhagem

**IEX105** Ud Contactor modular.
Contactor, de 2 módulos, contactos 1NO+1NC, intensidade nominal 40 A, tensão de bobina 230 V, de 36x85x65,5 mm, grau de protecção IP20, montagem sobre calha DIN (35 mm) e encaixe por clique na calha. Totalmente montado, ligado e testado.
Inclui: Montagem e ligação do elemento.
Critério de medição de projecto: Número de unidades previstas, segundo documentação gráfica de Projecto.
Critério de medição de obra: Medir-se-á o número de unidades realmente executadas segundo especificações de Projecto.

| Código | Un | Descrição | Rendimento | Preço | Importância |
|---|---|---|---|---|---|
| mt35amc450ee | Ud | Contactor, de 2 módulos, contactos 1NO+1NC, intensidade nominal 40 A, tensão de bobina 230 V, de 36x85x65,5 mm, grau de protecção IP20, montagem sobre calha DIN (35 mm) e encaixe por clique na calha, segundo EN 61095. (material) | 1.000 | 74.69 | 74.69 |
| mo003 | h | Oficial de 1ª electricista. (mão de obra) | 0.268 | 23.31 | 6.25 |
| % | % | Custos directos complementares | 2 % | 80.94 | 1.62 |
|  |  | Custos directos |  |  | 82.56 |
