# Seccionador

- Propriedade do ficheiro: CYPE INGENIEROS, S.A.
- Formato: FIEBDC-3/2002
- Moeda: EUR
- Custos indirectos: 3.00 %
- IVA: 23.00 %

## I Instalações

### IE Eléctricas

#### IEX Aparelhagem

**IEX215** Ud Seccionador.
Seccionador com comando rotativo, tripolar (3P), intensidade nominal 630 A, com fusível T3, de 346x300x350 mm. Totalmente montado, ligado e testado.
Inclui: Montagem e ligação do elemento.
Critério de medição de projecto: Número de unidades previstas, segundo documentação gráfica de Projecto.
Critério de medição de obra: Medir-se-á o número de unidades realmente executadas segundo especificações de Projecto.

| Código | Un | Descrição | Rendimento | Preço | Importância |
|---|---|---|---|---|---|
| mt35amc560p | Ud | Seccionador com comando rotativo, tripolar (3P), intensidade nominal 630 A, com fusível T3, de 346x300x350 mm, segundo EN 60947-3. (material) | 1.000 | 716.63 | 716.63 |
| mo003 | h | Oficial de 1ª electricista. (mão de obra) | 0.644 | 23.31 | 15.01 |
| % | % | Custos directos complementares | 2 % | 731.64 | 14.63 |
|  |  | Custos directos |  |  | 746.27 |
