# Seccionador

- Propriedade do ficheiro: CYPE INGENIEROS, S.A.
- Formato: FIEBDC-3/2002
- Moeda: EUR
- Custos indirectos: 3.00 %
- IVA: 23.00 %

## I Instalações

### IE Eléctricas

#### IEX Aparelhagem

**IEX215** Ud Seccionador.
Seccionador com comando rotativo, tetrapolar (4P), intensidade nominal 400 A, com fusível T2, de 346x205x210 mm. Totalmente montado, ligado e testado.
Inclui: Montagem e ligação do elemento.
Critério de medição de projecto: Número de unidades previstas, segundo documentação gráfica de Projecto.
Critério de medição de obra: Medir-se-á o número de unidades realmente executadas segundo especificações de Projecto.

| Código | Un | Descrição | Rendimento | Preço | Importância |
|---|---|---|---|---|---|
| mt35amc561k | Ud | Seccionador com comando rotativo, tetrapolar (4P), intensidade nominal 400 A, com fusível T2, de 346x205x210 mm, segundo EN 60947-3. (material) | 1.000 | 497.54 | 497.54 |
| mo003 | h | Oficial de 1ª electricista. (mão de obra) | 0.751 | 23.31 | 17.51 |
| % | % | Custos directos complementares | 2 % | 515.05 | 10.30 |
|  |  | Custos directos |  |  | 525.35 |
