# Arrancador suave

- Propriedade do ficheiro: CYPE INGENIEROS, S.A.
- Formato: FIEBDC-3/2002
- Moeda: EUR
- Custos indirectos: 3.00 %
- IVA: 23.00 %

## I Instalações

### IE Eléctricas

#### IEX Aparelhagem

**IEX225** Ud Arrancador suave.
Arrancador suave, para motor assíncrono trifásico de rotor de gaiola de 45 kW, de intensidade nominal 84 A, com tecnologia de duplo CPU de controlo, baseada em módulos de tiristores de alta potência, com display de cristal líquido (LCD) com diálogo homem-máquina, visualização da tensão e corrente de serviço e visualização e memorização do nome e código de erro, com seis modos de arranque e múltiplas funções de protecção, de 145x268x190 mm. Totalmente montado, ligado e testado.
Inclui: Montagem e ligação do elemento.
Critério de medição de projecto: Número de unidades previstas, segundo documentação gráfica de Projecto.
Critério de medição de obra: Medir-se-á o número de unidades realmente executadas segundo especificações de Projecto.

| Código | Un | Descrição | Rendimento | Preço | Importância |
|---|---|---|---|---|---|
| mt35amc175hh | Ud | Arrancador suave, para motor assíncrono trifásico de rotor de gaiola de 45 kW, de intensidade nominal 84 A, com tecnologia de duplo CPU de controlo, baseada em módulos de tiristores de alta potência, com display de cristal líquido (LCD) com diálogo homem-máquina, visualização da tensão e corrente de serviço e visualização e memorização do nome e código de erro, com seis modos de arranque e múltiplas funções de protecção, de 145x268x190 mm. (material) | 1.000 | 874.67 | 874.67 |
| mo003 | h | Oficial de 1ª electricista. (mão de obra) | 0.537 | 23.31 | 12.52 |
| % | % | Custos directos complementares | 2 % | 887.19 | 17.74 |
|  |  | Custos directos |  |  | 904.93 |
