# Pente de conexão

- Propriedade do ficheiro: CYPE INGENIEROS, S.A.
- Formato: FIEBDC-3/2002
- Moeda: EUR
- Custos indirectos: 3.00 %
- IVA: 23.00 %

## I Instalações

### IE Eléctricas

#### IEX Aparelhagem

**IEX450** m Pente de conexão.
Pente de conexão de interruptores automáticos e diferenciais modulares, com conexões de tipo forquilha, bipolar (2P), de 63 A de intensidade nominal, 16 mm² de secção. Totalmente montado.
Inclui: Colocação e ligação do elemento.
Critério de medição de projecto: Comprimento medido segundo documentação gráfica de Projecto.
Critério de medição de obra: Medir-se-á o comprimento realmente executado segundo especificações de Projecto.

| Código | Un | Descrição | Rendimento | Preço | Importância |
|---|---|---|---|---|---|
| mt35amc981f | m | Pente de conexão de interruptores automáticos e diferenciais modulares, com conexões de tipo forquilha, bipolar (2P), de 63 A de intensidade nominal, 16 mm² de secção. (material) | 1.000 | 41.19 | 41.19 |
| mo003 | h | Oficial de 1ª electricista. (mão de obra) | 0.107 | 23.31 | 2.49 |
| % | % | Custos directos complementares | 2 % | 43.68 | 0.87 |
|  |  | Custos directos |  |  | 44.55 |
