# Relé diferencial

- Propriedade do ficheiro: CYPE INGENIEROS, S.A.
- Formato: FIEBDC-3/2002
- Moeda: EUR
- Custos indirectos: 3.00 %
- IVA: 23.00 %

## I Instalações

### IE Eléctricas

#### IEX Aparelhagem

**IEX205** Ud Relé diferencial.
Relé diferencial electrónico, de 3 módulos, ajuste da intensidade de disparo de 0,3 ou 0,5 A, ajuste do tempo de disparo de 0,02 ou 0,5 s, com controlo permanente do circuito toroide-relé diferencial, possibilidade de reset manual ou automático e possibilidad de realizar o teste à distância, de 52,5x85x73 mm, grau de protecção IP20, montagem sobre calha DIN (35 mm) e encaixe por clique na calha, com transformador toroidal fechado para relé diferencial, de 28 mm de diâmetro útil para a passagem de cabos. Totalmente montado, ligado e testado.
Inclui: Montagem e ligação do elemento.
Critério de medição de projecto: Número de unidades previstas, segundo documentação gráfica de Projecto.
Critério de medição de obra: Medir-se-á o número de unidades realmente executadas segundo especificações de Projecto.

| Código | Un | Descrição | Rendimento | Preço | Importância |
|---|---|---|---|---|---|
| mt35amc850a | Ud | Relé diferencial electrónico, de 3 módulos, ajuste da intensidade de disparo de 0,3 ou 0,5 A, ajuste do tempo de disparo de 0,02 ou 0,5 s, com controlo permanente do circuito toroide-relé diferencial, possibilidade de reset manual ou automático e possibilidad de realizar o teste à distância, de 52,5x85x73 mm, grau de protecção IP20, montagem sobre calha DIN (35 mm) e encaixe por clique na calha. (material) | 1.000 | 214.11 | 214.11 |
| mt35amc860a | Ud | Transformador toroidal fechado para relé diferencial, de 28 mm de diâmetro útil para a passagem de cabos, montagem sobre calha DIN (35 mm). (material) | 1.000 | 52.16 | 52.16 |
| mo003 | h | Oficial de 1ª electricista. (mão de obra) | 0.537 | 23.31 | 12.52 |
| % | % | Custos directos complementares | 2 % | 278.79 | 5.58 |
|  |  | Custos directos |  |  | 284.37 |
