# Interruptor seccionador

- Propriedade do ficheiro: CYPE INGENIEROS, S.A.
- Formato: FIEBDC-3/2002
- Moeda: EUR
- Custos indirectos: 3.00 %
- IVA: 23.00 %

## I Instalações

### IE Eléctricas

#### IEX Aparelhagem

**IEX210** Ud Interruptor seccionador.
Interruptor seccionador com comando rotativo, tetrapolar (4P), intensidade nominal 16 A, com fusível de 16 A, de 105x123x92 mm. Totalmente montado, ligado e testado.
Inclui: Montagem e ligação do elemento.
Critério de medição de projecto: Número de unidades previstas, segundo documentação gráfica de Projecto.
Critério de medição de obra: Medir-se-á o número de unidades realmente executadas segundo especificações de Projecto.

| Código | Un | Descrição | Rendimento | Preço | Importância |
|---|---|---|---|---|---|
| mt35amc551aa | Ud | Interruptor seccionador com comando rotativo, tetrapolar (4P), intensidade nominal 16 A, com fusível de 16 A, de 105x123x92 mm, segundo EN 60947-3. (material) | 1.000 | 63.18 | 63.18 |
| mo003 | h | Oficial de 1ª electricista. (mão de obra) | 0.751 | 23.31 | 17.51 |
| % | % | Custos directos complementares | 2 % | 80.69 | 1.61 |
|  |  | Custos directos |  |  | 82.30 |
