# Arrancador directo

- Propriedade do ficheiro: CYPE INGENIEROS, S.A.
- Formato: FIEBDC-3/2002
- Moeda: EUR
- Custos indirectos: 3.00 %
- IVA: 23.00 %

## I Instalações

### IE Eléctricas

#### IEX Aparelhagem

**IEX230** Ud Arrancador directo.
Arrancador directo, para motor de 5,5 kW, formado por caixa metálica, botão de paragem, botão de marcha e contactor de intensidade nominal 12 A e tensão de bobina 110 V, de 116x207x138 mm. Totalmente montado, ligado e testado.
Inclui: Montagem e ligação do elemento.
Critério de medição de projecto: Número de unidades previstas, segundo documentação gráfica de Projecto.
Critério de medição de obra: Medir-se-á o número de unidades realmente executadas segundo especificações de Projecto.

| Código | Un | Descrição | Rendimento | Preço | Importância |
|---|---|---|---|---|---|
| mt35amc160aa | Ud | Arrancador directo, para motor de 5,5 kW, formado por caixa metálica, botão de paragem, botão de marcha e contactor de intensidade nominal 12 A e tensão de bobina 110 V, de 116x207x138 mm. (material) | 1.000 | 48.36 | 48.36 |
| mo003 | h | Oficial de 1ª electricista. (mão de obra) | 0.365 | 23.31 | 8.51 |
| % | % | Custos directos complementares | 2 % | 56.87 | 1.14 |
|  |  | Custos directos |  |  | 58.01 |
