# Válvula de seccionamento

- Propriedade do ficheiro: CYPE INGENIEROS, S.A.
- Formato: FIEBDC-3/2002
- Moeda: EUR
- Custos indirectos: 3.00 %
- IVA: 23.00 %

## I Instalações

### IF Abastecimento de água

#### IFI Instalação interior

**IFI008** Ud Válvula de seccionamento.
Válvula de esfera de latão niquelado para enroscar de 3/8".
Inclui: Marcação. Ligação da válvula aos tubos. Verificação do seu correcto funcionamento.
Critério de medição de projecto: Número de unidades previstas, segundo documentação gráfica de Projecto.
Critério de medição de obra: Medir-se-á o número de unidades realmente executadas segundo especificações de Projecto.

| Código | Un | Descrição | Rendimento | Preço | Importância |
|---|---|---|---|---|---|
| mt37sve010a | Ud | Válvula de esfera de latão niquelado para enroscar de 3/8". (material) | 1.000 | 4.17 | 4.17 |
| mt37www010 | Ud | Material auxiliar para instalações de abastecimento de água. (material) | 1.000 | 1.40 | 1.40 |
| mo008 | h | Oficial de 1ª canalizador. (mão de obra) | 0.072 | 23.31 | 1.68 |
| mo107 | h | Ajudante de canalizador. (mão de obra) | 0.072 | 22.09 | 1.59 |
| % | % | Custos directos complementares | 2 % | 8.84 | 0.18 |
|  |  | Custos directos |  |  | 9.02 |
