# Válvula de retenção

- Propriedade do ficheiro: CYPE INGENIEROS, S.A.
- Formato: FIEBDC-3/2002
- Moeda: EUR
- Custos indirectos: 3.00 %
- IVA: 23.00 %

## I Instalações

### IF Abastecimento de água

#### IFW Elementos

**IFW040** Ud Válvula de retenção.
Válvula de retenção de latão para enroscar de 1 1/4".
Inclui: Marcação. Colocação. Ligação e verificação do seu correcto funcionamento.
Critério de medição de projecto: Número de unidades previstas, segundo documentação gráfica de Projecto.
Critério de medição de obra: Medir-se-á o número de unidades realmente executadas segundo especificações de Projecto.

| Código | Un | Descrição | Rendimento | Preço | Importância |
|---|---|---|---|---|---|
| mt37svr010d | Ud | Válvula de retenção de latão para enroscar de 1 1/4". (material) | 1.000 | 13.40 | 13.40 |
| mt37www010 | Ud | Material auxiliar para instalações de abastecimento de água. (material) | 1.000 | 1.40 | 1.40 |
| mo008 | h | Oficial de 1ª canalizador. (mão de obra) | 0.161 | 23.31 | 3.75 |
| mo107 | h | Ajudante de canalizador. (mão de obra) | 0.161 | 22.09 | 3.56 |
| % | % | Custos directos complementares | 2 % | 22.11 | 0.44 |
|  |  | Custos directos |  |  | 22.55 |
