# Caixa de visita

- Propriedade do ficheiro: CYPE INGENIEROS, S.A.
- Formato: FIEBDC-3/2002
- Moeda: EUR
- Custos indirectos: 3.00 %
- IVA: 23.00 %

## I Instalações

### IF Abastecimento de água

#### IFW Elementos

**IFW070** Ud Caixa de visita.
Fornecimento e montagem de caixa de visita enterrada, de dimensões interiores 23 cm de diâmetro na base e 20 cm de altura, pré-fabricada de polipropileno, sobre base de betão simples C20/25 (X0(P); D25; S2; Cl 1,0) de 15 cm de espessura, com tampa de 18 cm de diâmetro, para alojamento da válvula; escavação prévia com meios manuais e posterior enchimento do tardoz com material granular.
Critérios considerados na determinação do preço da unidade de obra: O preço não inclui a válvula.
Inclui: Marcação. Escavação com meios manuais. Eliminação das terras soltas do fundo da escavação. Betonagem e compactação do betão na execução da base. Colocação da caixa pré-fabricada. Execução de furos para a passagem de tubagens. Ligação dos tubos à caixa. Colocação da tampa. Enchimento do tardoz.
Critério de medição de projecto: Número de unidades previstas, segundo documentação gráfica de Projecto.
Critério de medição de obra: Medir-se-á o número de unidades realmente executadas segundo especificações de Projecto.

| Código | Un | Descrição | Rendimento | Preço | Importância |
|---|---|---|---|---|---|
| mt10hmf020fa | m³ | Betão simples C20/25 (X0(P); D25; S2; Cl 1,0), fabricado em central, segundo NP EN 206. (material) | 0.042 | 74.97 | 3.15 |
| mt37aar020a | Ud | Caixa de polipropileno, de secção circular, de 23 cm de diâmetro na base e 20 cm de altura, com tampa de cor verde de 18 cm de diâmetro. (material) | 1.000 | 6.97 | 6.97 |
| mt08aaa010a | m³ | Água. (material) | 0.006 | 1.50 | 0.01 |
| mt01arg005a | t | Areia de pedreira, para argamassa preparada em obra. (material) | 0.005 | 18.00 | 0.09 |
| mt08cem011a | kg | Cimento Portland CEM II/B-L 32,5 R, cor cinzento, em sacos, segundo NP EN 197-1. (material) | 1.599 | 0.10 | 0.16 |
| mt08adt010 | kg | Aditivo hidrófugo para impermeabilização de argamassas ou betões. (material) | 0.032 | 1.20 | 0.04 |
| mt01arr010a | t | Brita de pedreira, de 19 a 25 mm de diâmetro. (material) | 0.098 | 11.50 | 1.13 |
| au00auh040 |  | Vibrador de betão, eléctrico. | 1.000 | 0.00 | 0.00 |
| mo020 | h | Oficial de 1ª construção. (mão de obra) | 0.537 | 22.68 | 12.18 |
| mo113 | h | Operário não qualificado construção. (mão de obra) | 0.595 | 21.45 | 12.76 |
| % | % | Custos directos complementares | 2 % | 36.49 | 0.73 |
|  |  | Custos directos |  |  | 37.22 |
