# Tubagem para coluna montante

- Propriedade do ficheiro: CYPE INGENIEROS, S.A.
- Formato: FIEBDC-3/2002
- Moeda: EUR
- Custos indirectos: 3.00 %
- IVA: 23.00 %

## I Instalações

### IG Gases combustíveis

#### IGM Ramais de distribuição

**IGM005** m Tubagem para coluna montante.
Tubagem, para coluna montante, colocada superficialmente e fixada ao paramento, formada por tubo de aço preto, com soldadura longitudinal por resistência eléctrica, série M, de 1/2" DN 15 mm de diâmetro e 2,6 mm de espessura; acabada com demão de primário antioxidante de pelo menos 50 microns de espessura. Inclusive material auxiliar para montagem e fixação, acessórios e peças especiais colocados através de soldadura eléctrica.
Inclui: Marcação. Raspagem e limpeza de óxidos. Aplicação de primário antioxidante. Colocação de tubos. Montagem, ligação e verificação do seu correcto funcionamento. Realização de ensaios.
Critério de medição de projecto: Comprimento medido segundo documentação gráfica de Projecto.
Critério de medição de obra: Medir-se-á o comprimento realmente executado segundo especificações de Projecto.

| Código | Un | Descrição | Rendimento | Preço | Importância |
|---|---|---|---|---|---|
| mt08tan330b | Ud | Material auxiliar para montagem e fixação das tubagens de aço, de 1/2" DN 15 mm. (material) | 1.000 | 0.39 | 0.39 |
| mt08tan010be | m | Tubo de aço preto, com soldadura longitudinal por resistência eléctrica, série M, de 1/2" DN 15 mm de diâmetro e 2,6 mm de espessura, segundo NP EN 10255, com o preço incrementado em 20% relativamente a acessórios e peças especiais. (material) | 1.000 | 3.67 | 3.67 |
| mt27pfi030 | kg | Primário antioxidante com poliuretano. (material) | 0.008 | 9.35 | 0.07 |
| op00ato010 |  | Aparafusadora. | 1.000 | 0.00 | 0.00 |
| op00mar010 |  | Martelo. | 1.000 | 0.00 | 0.00 |
| op00tal010 |  | Berbequim. | 1.000 | 0.00 | 0.00 |
| mo010 | h | Oficial de 1ª instalador de gás. (mão de obra) | 0.386 | 23.31 | 9.00 |
| mo109 | h | Ajudante de instalador de gás. (mão de obra) | 0.386 | 22.09 | 8.53 |
| % | % | Custos directos complementares | 2 % | 21.66 | 0.43 |
|  |  | Custos directos |  |  | 22.09 |
