# Alojamento para dispositivo de gás

- Propriedade do ficheiro: CYPE INGENIEROS, S.A.
- Formato: FIEBDC-3/2002
- Moeda: EUR
- Custos indirectos: 3.00 %
- IVA: 23.00 %

## I Instalações

### IG Gases combustíveis

#### IGW Elementos

**IGW030** Ud Alojamento para dispositivo de gás.
Caixa S 300 de chapa electrozincada de 535x517x232 mm.
Inclui: Colocação e fixação da caixa.
Critério de medição de projecto: Número de unidades previstas, segundo documentação gráfica de Projecto.
Critério de medição de obra: Medir-se-á o número de unidades realmente executadas segundo especificações de Projecto.

| Código | Un | Descrição | Rendimento | Preço | Importância |
|---|---|---|---|---|---|
| mt43cgp010b | Ud | Caixa S 300 de chapa electrozincada de 535x517x232 mm, com tampa com a palavra "Gás" e a expressão "Proibido fumar ou foguear". (material) | 1.000 | 52.96 | 52.96 |
| mo010 | h | Oficial de 1ª instalador de gás. (mão de obra) | 0.268 | 23.31 | 6.25 |
| mo109 | h | Ajudante de instalador de gás. (mão de obra) | 0.322 | 22.09 | 7.11 |
| % | % | Custos directos complementares | 2 % | 66.32 | 1.33 |
|  |  | Custos directos |  |  | 67.65 |
