# Tubagem de polibutileno (PB)

- Propriedade do ficheiro: CYPE INGENIEROS, S.A.
- Formato: FIEBDC-3/2002
- Moeda: EUR
- Custos indirectos: 3.00 %
- IVA: 23.00 %

## I Instalações

### IH Tubagens para fluidos

#### IHB Tubagens de polibutileno

**IHB010** m Tubagem de polibutileno (PB).
Tubagem formada por tubo de polibutileno (PB), para união com anel de retenção, série 4, de 15 mm de diâmetro exterior e 1,7 mm de espessura. Instalação em superfície. Inclusive material auxiliar para montagem e fixação, acessórios e peças especiais.
Inclui: Marcação. Colocação e fixação de tubos, acessórios e peças especiais. Realização de ensaios.
Critério de medição de projecto: Comprimento medido segundo documentação gráfica de Projecto.
Critério de medição de obra: Medir-se-á o comprimento realmente executado segundo especificações de Projecto.

| Código | Un | Descrição | Rendimento | Preço | Importância |
|---|---|---|---|---|---|
| mt37tpt400a | Ud | Material auxiliar para montagem e fixação das tubagens de polibutileno (PB), de 15 mm de diâmetro exterior. (material) | 1.000 | 0.11 | 0.11 |
| mt37tpt010ag | m | Tubo de polibutileno (PB), para união com anel de retenção, série 4, de 15 mm de diâmetro exterior e 1,7 mm de espessura, segundo EN ISO 15876-2, com o preço incrementado em 30% relativamente a acessórios e peças especiais. (material) | 1.000 | 2.85 | 2.85 |
| op00ato010 |  | Aparafusadora. | 1.000 | 0.00 | 0.00 |
| op00mar010 |  | Martelo. | 1.000 | 0.00 | 0.00 |
| op00tal010 |  | Berbequim. | 1.000 | 0.00 | 0.00 |
| mo008 | h | Oficial de 1ª canalizador. (mão de obra) | 0.021 | 23.31 | 0.49 |
| mo107 | h | Ajudante de canalizador. (mão de obra) | 0.021 | 22.09 | 0.46 |
| % | % | Custos directos complementares | 2 % | 3.91 | 0.08 |
|  |  | Custos directos |  |  | 3.99 |
