# Armário de telecomunicações do edifício (ATE)

- Propriedade do ficheiro: CYPE INGENIEROS, S.A.
- Formato: FIEBDC-3/2002
- Moeda: EUR
- Custos indirectos: 3.00 %
- IVA: 23.00 %

## I Instalações

### IL Infra-estruturas de telecomunicações

#### ILP Rede colectiva

**ILP005** Ud Armário de telecomunicações do edifício (ATE).
Armário de telecomunicações do edifício (ATE inferior) formado por armário bastidor metálico mural, de 6 unidades de altura, de 600x450x368 mm, acabamento com tinta epóxi, com porta de vidro temperado (para alojamento de repartidor geral de par de cobre, repartidor geral do cabo coaxial de CATV e repartidor geral de fibra óptica), tomadas eléctricas e barramento de terra. Instalação na superfície. Inclusive ventilação superior e fecho com chave.
Inclui: Marcação. Colocação do bastidor. Montagem, ligação e verificação do seu correcto funcionamento.
Critério de medição de projecto: Número de unidades previstas, segundo documentação gráfica de Projecto.
Critério de medição de obra: Medir-se-á o número de unidades realmente executadas segundo especificações de Projecto.

| Código | Un | Descrição | Rendimento | Preço | Importância |
|---|---|---|---|---|---|
| mt40ipt040a | Ud | Armário bastidor metálico mural, de 6 unidades de altura, de 600x450x368 mm, acabamento com tinta epóxi, com porta de vidro temperado. Inclusive ventilação superior e fecho com chave. (material) | 1.000 | 141.62 | 141.62 |
| mt40dpt010 | Ud | Tomada de energia 230 V AC. (material) | 4.000 | 1.90 | 7.60 |
| mt35www020 | Ud | Material auxiliar para instalações de tomada de terra. (material) | 0.500 | 1.15 | 0.58 |
| mo001 | h | Oficial de 1ª instalador de telecomunicações. (mão de obra) | 0.378 | 23.31 | 8.81 |
| mo056 | h | Ajudante de instalador de telecomunicações. (mão de obra) | 0.378 | 22.09 | 8.35 |
| % | % | Custos directos complementares | 2 % | 166.96 | 3.34 |
|  |  | Custos directos |  |  | 170.30 |
