# Extintor móvel de neve carbónica CO2

- Propriedade do ficheiro: CYPE INGENIEROS, S.A.
- Formato: FIEBDC-3/2002
- Moeda: EUR
- Custos indirectos: 3.00 %
- IVA: 23.00 %

## I Instalações

### IO Contra incêndios

#### IOX Extintores

**IOX220** Ud Extintor móvel de neve carbónica CO2.
Extintor móvel de neve carbónica CO2, com uma garrafa de 10 kg de agente extintor, de eficácia 89B, móvel, corpo de aço com acabamento exterior com tinta epóxi cor vermelho, válvula de palanca, anilha de segurança, mangueira e trompa difusora.
Inclui: Colocação do extintor.
Critério de medição de projecto: Número de unidades previstas, segundo documentação gráfica de Projecto.
Critério de medição de obra: Medir-se-á o número de unidades realmente colocadas segundo especificações de Projecto.

| Código | Un | Descrição | Rendimento | Preço | Importância |
|---|---|---|---|---|---|
| mt41ixo120a | Ud | Extintor móvel de neve carbónica CO2, com uma garrafa de 10 kg de agente extintor, de eficácia 89B, móvel, corpo de aço com acabamento exterior com tinta epóxi cor vermelho, válvula de palanca, anilha de segurança, mangueira e trompa difusora, segundo NP EN 3. (material) | 1.000 | 204.71 | 204.71 |
| mo113 | h | Operário não qualificado construção. (mão de obra) | 0.161 | 21.45 | 3.45 |
| % | % | Custos directos complementares | 2 % | 208.16 | 4.16 |
|  |  | Custos directos |  |  | 212.32 |
