# Caleira oculta em zona intermédia da vertente

- Propriedade do ficheiro: CYPE INGENIEROS, S.A.
- Formato: FIEBDC-3/2002
- Moeda: EUR
- Custos indirectos: 3.00 %
- IVA: 23.00 %

## I Instalações

### IS Drenagem de águas

#### ISC Caleiras

**ISC020** m Caleira oculta em zona intermédia da vertente.
Formação de caleira oculta situada na zona intermédia da vertente para recolha de águas de cobertura, através de prancha de chumbo laminado de 3,00 mm de espessura, enformada "in situ", de 1250 mm de desenvolvimento, com ligações soldadas, fixada com pregos sobre caixa de tijolo cerâmico furado duplo, de 20 cm de espessura, assente com argamassa de cimento, confeccionada em obra, dosificação 1:6 e revestido na sua superfície com uma camada de emulsão asfáltica.
Inclui: Limpeza e preparação da superfície. Formação de caixa de alvenaria de tijolo. Aplicação de uma camada de emulsão asfáltica. Enformado e colocação de caleira e peças especiais. Execução das ligações por soldadura. Ligação e verificação do seu correcto funcionamento.
Critério de medição de projecto: Comprimento medido segundo documentação gráfica de Projecto.
Critério de medição de obra: Medir-se-á o comprimento realmente executado segundo especificações de Projecto.

| Código | Un | Descrição | Rendimento | Preço | Importância |
|---|---|---|---|---|---|
| mt04lpt010c | Ud | Tijolo cerâmico furado duplo, para revestir, 30x20x9 cm, para utilização em alvenaria protegida (peça P), densidade 746 kg/m³, segundo NP EN 771-1. (material) | 29.000 | 0.29 | 8.41 |
| mt08aaa010a | m³ | Água. (material) | 0.010 | 1.50 | 0.02 |
| mt01arg005a | t | Areia de pedreira, para argamassa preparada em obra. (material) | 0.078 | 18.00 | 1.40 |
| mt08cem011a | kg | Cimento Portland CEM II/B-L 32,5 R, cor cinzento, em sacos, segundo NP EN 197-1. (material) | 12.000 | 0.10 | 1.20 |
| mt13vap020a | m² | Prancha de chumbo laminado de 3 mm de espessura, para formação de caleira oculta em cobertura inclinada. (material) | 1.100 | 52.11 | 57.32 |
| mt13vap021b | Ud | Pregos de aço galvanizado de 3 mm de diâmetro e 50 mm de comprimento, com junta estanque de chumbo, para fixação de de peças enformadas "in situ" em caleira oculta. (material) | 4.000 | 0.09 | 0.36 |
| mt14pap100b | kg | Emulsão asfáltica de base aquosa. (material) | 0.200 | 2.82 | 0.56 |
| mq06hor010 | h | Betoneira eléctrica com uma capacidade de amassadura de 160 l. (equipamento) | 0.039 | 3.45 | 0.13 |
| mq08sol020 | h | Equipamentos e elementos auxiliares para soldadura eléctrica. (equipamento) | 0.116 | 3.42 | 0.40 |
| mo020 | h | Oficial de 1ª construção. (mão de obra) | 0.327 | 22.68 | 7.42 |
| mo077 | h | Ajudante de construção. (mão de obra) | 0.327 | 22.13 | 7.24 |
| mo113 | h | Operário não qualificado construção. (mão de obra) | 0.582 | 21.45 | 12.48 |
| mo032 | h | Oficial de 1ª aplicador de produtos impermeabilizantes. (mão de obra) | 0.109 | 22.68 | 2.47 |
| mo070 | h | Ajudante de aplicador de produtos impermeabilizantes. (mão de obra) | 0.109 | 22.13 | 2.41 |
| % | % | Custos directos complementares | 2 % | 101.82 | 2.04 |
|  |  | Custos directos |  |  | 103.86 |
