# Sifão de pavimento

- Propriedade do ficheiro: CYPE INGENIEROS, S.A.
- Formato: FIEBDC-3/2002
- Moeda: EUR
- Custos indirectos: 3.00 %
- IVA: 23.00 %

## I Instalações

### IS Drenagem de águas

#### ISD Ramais de descarga

**ISD008** Ud Sifão de pavimento.
Sifão de pavimento de polipropileno, de cor azul, de 110 mm de diâmetro, com três entradas de 40 mm de diâmetro e uma saída de 50 mm de diâmetro, com grelha de aço inoxidável, colocado superficialmente sob a laje. Inclusive prolongador.
Inclui: Disposição doa tubos. Montagem, ligação e verificação do seu correcto funcionamento. Realização de ensaios.
Critério de medição de projecto: Número de unidades previstas, segundo documentação gráfica de Projecto.
Critério de medição de obra: Medir-se-á o número de unidades realmente executadas segundo especificações de Projecto.

| Código | Un | Descrição | Rendimento | Preço | Importância |
|---|---|---|---|---|---|
| mt36abn200a | Ud | Sifão de pavimento de polipropileno, de cor azul, de 110 mm de diâmetro, com três entradas de 40 mm de diâmetro e uma saída de 50 mm de diâmetro. (material) | 1.000 | 10.87 | 10.87 |
| mt36abn204a | Ud | Grelha de aço inoxidável, para sifão de pavimento de 110 mm de diâmetro. (material) | 1.000 | 11.16 | 11.16 |
| mt36abn025a | Ud | Tubo multicamada de polipropileno, insonorizado, livre de halogéneos, de 110 mm de diâmetro e 500 mm de comprimento, segundo EN 1451-1, para prolongamento de sifão de pavimento. (material) | 1.000 | 9.38 | 9.38 |
| mo008 | h | Oficial de 1ª canalizador. (mão de obra) | 0.270 | 23.31 | 6.29 |
| mo107 | h | Ajudante de canalizador. (mão de obra) | 0.135 | 22.09 | 2.98 |
| % | % | Custos directos complementares | 2 % | 40.68 | 0.81 |
|  |  | Custos directos |  |  | 41.49 |
