# Sifão de pavimento

- Propriedade do ficheiro: CYPE INGENIEROS, S.A.
- Formato: FIEBDC-3/2002
- Moeda: EUR
- Custos indirectos: 3.00 %
- IVA: 23.00 %

## I Instalações

### IS Drenagem de águas

#### ISD Ramais de descarga

**ISD008** Ud Sifão de pavimento.
Sifão de pavimento de polipropileno com carga mineral, insonorizado, de 110 mm de diâmetro, com quatro entradas de 40 mm de diâmetro e uma saída de 40 mm de diâmetro, com tampa cega de aço inoxidável, colocado superficialmente sob a laje. Inclusive prolongador.
Inclui: Disposição doa tubos. Montagem, ligação e verificação do seu correcto funcionamento. Realização de ensaios.
Critério de medição de projecto: Número de unidades previstas, segundo documentação gráfica de Projecto.
Critério de medição de obra: Medir-se-á o número de unidades realmente executadas segundo especificações de Projecto.

| Código | Un | Descrição | Rendimento | Preço | Importância |
|---|---|---|---|---|---|
| mt36boj020a | Ud | Sifão de pavimento de polipropileno com carga mineral, insonorizado, de 110 mm de diâmetro, com quatro entradas de 40 mm de diâmetro e uma saída de 40 mm de diâmetro, com tampa cega de aço inoxidável. (material) | 1.000 | 23.70 | 23.70 |
| mt36boj025a | Ud | Tubo de polipropileno com carga mineral, para prolongamento de sifão de pavimento, de 110 mm de diâmetro e de 500 mm de altura. (material) | 1.000 | 10.59 | 10.59 |
| mo008 | h | Oficial de 1ª canalizador. (mão de obra) | 0.270 | 23.31 | 6.29 |
| mo107 | h | Ajudante de canalizador. (mão de obra) | 0.135 | 22.09 | 2.98 |
| % | % | Custos directos complementares | 2 % | 43.56 | 0.87 |
|  |  | Custos directos |  |  | 44.43 |
