# Monta-cargas

- Propriedade do ficheiro: CYPE INGENIEROS, S.A.
- Formato: FIEBDC-3/2002
- Moeda: EUR
- Custos indirectos: 3.00 %
- IVA: 23.00 %

## I Instalações

### IT Transporte

#### ITC Monta-cargas

**ITC010** Ud Monta-cargas.
Monta-cargas hidráulico para 400 kg, de 5 paragens (6 m), de 1x1 m de plataforma, com guias e um pistão. Totalmente montado, ligado e testado.
Inclui: Marcação. Instalação do monta-cargas. Ligação com a rede eléctrica.
Critério de medição de projecto: Número de unidades previstas, segundo documentação gráfica de Projecto.
Critério de medição de obra: Medir-se-á o número de unidades realmente executadas segundo especificações de Projecto.

| Código | Un | Descrição | Rendimento | Preço | Importância |
|---|---|---|---|---|---|
| mt39mch010cd | Ud | Monta-cargas hidráulico para 400 kg, de 5 paragens (6 m), de 1x1 m de plataforma, com guias e um pistão. (material) | 1.000 | 14718.92 | 14718.92 |
| mo016 | h | Oficial de 1ª instalador de aparelhos elevatórios. (mão de obra) | 47.149 | 23.31 | 1099.04 |
| mo085 | h | Ajudante de instalador de aparelhos elevatórios. (mão de obra) | 47.261 | 22.09 | 1044.00 |
| % | % | Custos directos complementares | 2 % | 16861.96 | 337.24 |
|  |  | Custos directos |  |  | 17199.20 |
