# Grelha de ventilação de lâminas fixas de alumínio

- Propriedade do ficheiro: CYPE INGENIEROS, S.A.
- Formato: FIEBDC-3/2002
- Moeda: EUR
- Custos indirectos: 3.00 %
- IVA: 23.00 %

## I Instalações

### IV Ventilação

#### IVN Ventilação natural

**IVN110** m² Grelha de ventilação de lâminas fixas de alumínio.
Grelha de ventilação de lâminas fixas de alumínio anodizado cor natural com espessura mínima de 15 microns. Inclusive parafusos.
Inclui: Marcação dos pontos de fixação. Colocação e fixação.
Critério de medição de projecto: Superfície da abertura a fechar, medida segundo documentação gráfica de Projecto.
Critério de medição de obra: Medir-se-á, com as dimensões da abertura, a superfície realmente executada segundo especificações de Projecto.

| Código | Un | Descrição | Rendimento | Preço | Importância |
|---|---|---|---|---|---|
| mt25pce020a | m² | Gelosia de lâminas fixas de alumínio anodizado natural. (material) | 1.020 | 34.67 | 35.36 |
| mt23ppb011 | Ud | Parafuso de aço 19/22 mm. (material) | 4.000 | 0.03 | 0.12 |
| op00ato010 |  | Aparafusadora. | 1.000 | 0.00 | 0.00 |
| mo018 | h | Oficial de 1ª serralheiro. (mão de obra) | 0.054 | 22.98 | 1.24 |
| mo059 | h | Ajudante de serralheiro. (mão de obra) | 0.108 | 22.20 | 2.40 |
| % | % | Custos directos complementares | 2 % | 39.12 | 0.78 |
|  |  | Custos directos |  |  | 39.90 |
