# Caixilharia de alumínio em paredes de hall de entrada do edifício

- Propriedade do ficheiro: CYPE INGENIEROS, S.A.
- Formato: FIEBDC-3/2002
- Moeda: EUR
- Custos indirectos: 3.00 %
- IVA: 23.00 %

## L Vãos

### LC Caixilharias

#### LCL De alumínio

**LCL055** m² Caixilharia de alumínio em paredes de hall de entrada do edifício.
Caixilharia de alumínio anodizado cor bronze, com espessura mínima de 15 microns, em paredes de hall de entrada do edifício, formada por folhas fixas e de batente; certificado de conformidade marca de qualidade EWAA EURAS (QUALANOD), gama alta, com ruptura de ponte térmica, com classificação à permeabilidade ao ar segundo EN 12207, à estanquidade à água segundo EN 12208 e à resistência à carga do vento segundo EN 12210, com pré-aro; composta por perfis extrudidos formando aros e folhas. Inclusive silicone neutro para vedação perimetral das juntas exterior e interior, entre a caixilharia e a obra.
Critérios considerados na determinação do preço da unidade de obra: O preço não inclui o assentamento do pré-aro.
Inclui: Colocação da caixilharia. Ajuste final das folhas. Vedação de juntas perimetrais.
Critério de medição de projecto: Superfície da abertura a fechar, medida segundo documentação gráfica de Projecto.
Critério de medição de obra: Medir-se-á, com as dimensões da abertura, a superfície realmente executada segundo especificações de Projecto.

| Código | Un | Descrição | Rendimento | Preço | Importância |
|---|---|---|---|---|---|
| mt25pem015c | m | Pré-aro de alumínio, de 50x19x1,5 mm, ensamblado através de esquadros e com ganchos de fixação para a fixação ao paramento e parafusos para a fixação da caixilharia. (material) | 2.350 | 2.78 | 6.53 |
| mt25pfb015f | m² | Caixilharia de alumínio anodizado cor bronze em paredes de hall de entrada ao edifício, formada por folhas fixas e de batente, gama alta, com ruptura de ponte térmica, com classificação à permeabilidade ao ar segundo EN 12207, à estanquidade à água segundo EN 12208 e à resistência à carga do vento segundo EN 12210, marca de qualidade EWAA-EURAS (QUALANOD). Inclusive ferragens de pendurar, fechadura, manivela e abre-portas, juntas de envidraçado de EPDM, parafusos de aço inoxidável, elementos de estanquidade e acessórios. (material) | 1.020 | 441.78 | 450.62 |
| mt22www050a | Ud | Cartucho de 300 ml de silicone neutro oxímico, de elasticidade permanente e cura rápida, cor branca, intervalo de temperatura de trabalho de -60 a 150°C, com resistência aos raios UV, dureza Shore A aproximada de 22, segundo EN ISO 868 e alongamento na rotura >= 800%, segundo EN ISO 8339. (material) | 0.448 | 4.73 | 2.12 |
| op00ato010 |  | Aparafusadora. | 1.000 | 0.00 | 0.00 |
| mo018 | h | Oficial de 1ª serralheiro. (mão de obra) | 0.198 | 22.98 | 4.55 |
| mo059 | h | Ajudante de serralheiro. (mão de obra) | 0.180 | 22.20 | 4.00 |
| % | % | Custos directos complementares | 2 % | 467.82 | 9.36 |
|  |  | Custos directos |  |  | 477.18 |
