# Janela tipo óculo de alumínio

- Propriedade do ficheiro: CYPE INGENIEROS, S.A.
- Formato: FIEBDC-3/2002
- Moeda: EUR
- Custos indirectos: 3.00 %
- IVA: 23.00 %

## L Vãos

### LC Caixilharias

#### LCL De alumínio

**LCL062** Ud Janela tipo óculo de alumínio.
Janela tipo óculo fixa de alumínio anodizado natural, de 100 cm de diâmetro, gama alta, com perfis providos de ruptura de ponte térmica, com classificação à permeabilidade ao ar segundo EN 12207, classificação à estanquidade à água segundo EN 12208 e classificação à resistência à carga do vento segundo EN 12210 e com pré-aro. Inclusive ganchos para a fixação da caixilharia, silicone neutro para vedação perimetral das juntas exterior e interior, entre a caixilharia e a obra.
Critérios considerados na determinação do preço da unidade de obra: O preço não inclui o assentamento do pré-aro.
Inclui: Colocação da caixilharia. Ajuste final da folha. Vedação de juntas perimetrais.
Critério de medição de projecto: Número de unidades previstas, segundo documentação gráfica de Projecto.
Critério de medição de obra: Medir-se-á o número de unidades realmente executadas segundo especificações de Projecto.

| Código | Un | Descrição | Rendimento | Preço | Importância |
|---|---|---|---|---|---|
| mt25pfx175ra | Ud | Janela tipo óculo fixa de alumínio anodizado natural, de 100 cm de diâmetro, gama alta, com ruptura de ponte térmica, inclusive perfis para enformado de pré-aro e bite com o certificado de qualidade EWAA-EURAS (QUALANOD). (material) | 1.000 | 693.31 | 693.31 |
| mt22www050a | Ud | Cartucho de 300 ml de silicone neutro oxímico, de elasticidade permanente e cura rápida, cor branca, intervalo de temperatura de trabalho de -60 a 150°C, com resistência aos raios UV, dureza Shore A aproximada de 22, segundo EN ISO 868 e alongamento na rotura >= 800%, segundo EN ISO 8339. (material) | 0.280 | 4.73 | 1.32 |
| op00ato010 |  | Aparafusadora. | 1.000 | 0.00 | 0.00 |
| mo018 | h | Oficial de 1ª serralheiro. (mão de obra) | 3.268 | 22.98 | 75.10 |
| mo059 | h | Ajudante de serralheiro. (mão de obra) | 3.265 | 22.20 | 72.48 |
| % | % | Custos directos complementares | 2 % | 842.21 | 16.84 |
|  |  | Custos directos |  |  | 859.05 |
