# Pré-aro metálico

- Propriedade do ficheiro: CYPE INGENIEROS, S.A.
- Formato: FIEBDC-3/2002
- Moeda: EUR
- Custos indirectos: 3.00 %
- IVA: 23.00 %

## L Vãos

### LC Caixilharias

#### LCR Aros e pré-aros

**LCR020** m Pré-aro metálico.
Pré-aro de alumínio, 36x19x1,5 mm, fixação ao paramento através do assentamento dos ganchos de fixação com argamassa de cimento.
Critérios considerados na determinação do preço da unidade de obra: O preço não inclui o assentamento do pré-aro.
Inclui: Marcação dos pontos de fixação. Colocação do pré-aro. Fixação ao paramento.
Critério de medição de projecto: Comprimento medido entre eixos, segundo documentação gráfica de Projecto.
Critério de medição de obra: Medir-se-á, a eixos, o comprimento realmente executado segundo especificações de Projecto.

| Código | Un | Descrição | Rendimento | Preço | Importância |
|---|---|---|---|---|---|
| mt25pem015a | m | Pré-aro de alumínio, de 36x19x1,5 mm, ensamblado através de esquadros e com ganchos de fixação para a fixação ao paramento e parafusos para a fixação da caixilharia. (material) | 1.000 | 2.20 | 2.20 |
| op00ato010 |  | Aparafusadora. | 1.000 | 0.00 | 0.00 |
| op00tal010 |  | Berbequim. | 1.000 | 0.00 | 0.00 |
| mo018 | h | Oficial de 1ª serralheiro. (mão de obra) | 0.046 | 22.98 | 1.06 |
| mo059 | h | Ajudante de serralheiro. (mão de obra) | 0.046 | 22.20 | 1.02 |
| % | % | Custos directos complementares | 2 % | 4.28 | 0.09 |
|  |  | Custos directos |  |  | 4.37 |
