# Porta estanque ao ar, de aço

- Propriedade do ficheiro: CYPE INGENIEROS, S.A.
- Formato: FIEBDC-3/2002
- Moeda: EUR
- Custos indirectos: 3.00 %
- IVA: 23.00 %

## L Vãos

### LN Portas estanques

#### LNA De aço

**LNA010** Ud Porta estanque ao ar, de aço.
Porta estanque ao ar (fuga de ar de 2 m³/h a 1000 Pa), de aço, de 500x1500 mm, folha de porta de parede dupla, de 44 mm de espessura, aro de ancoragem de chapa de aço galvanizado com isolamento de lã de rocha, puxadores para accionamento por ambos os lados de alumínio fundido à pressão, junta estanque de borracha APT, accionamento situado no lado direito da porta. Inclusive silicone neutro para a vedação das juntas perimetrais.
Inclui: Marcação de pontos de fixação e aprumo do aro. Fixação do aro ao paramento. Vedação de juntas perimetrais. Colocação da folha. Colocação de ferragens de fecho e acessórios.
Critério de medição de projecto: Número de unidades previstas, segundo documentação gráfica de Projecto.
Critério de medição de obra: Medir-se-á o número de unidades realmente executadas segundo especificações de Projecto.

| Código | Un | Descrição | Rendimento | Preço | Importância |
|---|---|---|---|---|---|
| mt26pnt010aaaa | Ud | Porta estanque ao ar (fuga de ar de 2 m³/h a 1000 Pa), de aço, de 500x1500 mm, folha de porta de parede dupla, de 44 mm de espessura, aro de ancoragem de chapa de aço galvanizado com isolamento de lã de rocha, puxadores para accionamento por ambos os lados de alumínio fundido à pressão, junta estanque de borracha APT, accionamento situado no lado direito da porta. (material) | 1.000 | 547.46 | 547.46 |
| mt22www050b | Ud | Cartucho de 300 ml de silicone neutro oxímico, de elasticidade permanente e cura rápida, cor cinzento, intervalo de temperatura de trabalho de -60 a 150°C, com resistência aos raios UV, dureza Shore A aproximada de 22, segundo EN ISO 868 e alongamento na rotura >= 800%, segundo EN ISO 8339. (material) | 0.640 | 4.73 | 3.03 |
| op00ato010 |  | Aparafusadora. | 1.000 | 0.00 | 0.00 |
| mo020 | h | Oficial de 1ª construção. (mão de obra) | 0.388 | 22.68 | 8.80 |
| mo077 | h | Ajudante de construção. (mão de obra) | 0.388 | 22.13 | 8.59 |
| % | % | Custos directos complementares | 2 % | 567.88 | 11.36 |
|  |  | Custos directos |  |  | 579.24 |
