# Vidro temperado

- Propriedade do ficheiro: CYPE INGENIEROS, S.A.
- Formato: FIEBDC-3/2002
- Moeda: EUR
- Custos indirectos: 3.00 %
- IVA: 23.00 %

## L Vãos

### LV Vidros

#### LVT Temperados

**LVT010** m² Vidro temperado.
Vidro de silicato sodo cálcico temperado, de cor bronze, de 4 mm de espessura, classificação de prestações 1C3, segundo EN 12600, fixado sobre caixilharia com perfil contínuo de neopreno.
Inclui: Colocação do perfil de neopreno no perímetro da folha de vidro. Colocação da folha de vidro no aro. Sinalização das folhas.
Critério de medição de projecto: Superfície de caixilharia a envidraçar, segundo documentação gráfica de Projecto, incluindo em cada folha com vitral as dimensões do caixilho.
Critério de medição de obra: Será medida a superfície realmente executada segundo especificações de Projecto, somando, para cada uma das peças, a superfície resultante de arredondar por excesso cada uma das suas arestas a múltiplos de 30 mm.

| Código | Un | Descrição | Rendimento | Preço | Importância |
|---|---|---|---|---|---|
| mt21vtt020ka | m² | Vidro de silicato sodo cálcico temperado, de cor bronze, de 4 mm de espessura, classificação de prestações 1C3, segundo EN 12600. Segundo NP EN 12150-1. (material) | 1.006 | 35.86 | 36.08 |
| mt21vva025 | m | Perfil contínuo de neopreno para a colocação do vidro. (material) | 3.334 | 0.90 | 3.00 |
| mt21vva021 | Ud | Material auxiliar para a colocação de vidros. (material) | 1.500 | 1.26 | 1.89 |
| mo055 | h | Oficial de 1ª vidraceiro. (mão de obra) | 0.790 | 24.22 | 19.13 |
| mo110 | h | Ajudante de vidraceiro. (mão de obra) | 0.790 | 23.62 | 18.66 |
| % | % | Custos directos complementares | 2 % | 78.76 | 1.58 |
|  |  | Custos directos |  |  | 80.34 |
