# Puxador para porta de vidro temperado

- Propriedade do ficheiro: CYPE INGENIEROS, S.A.
- Formato: FIEBDC-3/2002
- Moeda: EUR
- Custos indirectos: 3.00 %
- IVA: 23.00 %

## L Vãos

### LV Vidros

#### LVT Temperados

**LVT023** Ud Puxador para porta de vidro temperado.
Puxador duplo para porta de vidro temperado, de aço inoxidável AISI 304, acabamento escovado, de tubo de 38 mm de diâmetro, 1200 mm de comprimento e 900 mm de distância entre furos. Inclusive fixações.
Inclui: Marcação. Colocação e fixação do puxador.
Critério de medição de projecto: Número de unidades previstas, segundo documentação gráfica de Projecto.
Critério de medição de obra: Medir-se-á o número de unidades realmente executadas segundo especificações de Projecto.

| Código | Un | Descrição | Rendimento | Preço | Importância |
|---|---|---|---|---|---|
| mt21vts040hl | Ud | Puxador duplo para porta de vidro, de aço inoxidável AISI 304, acabamento escovado, de tubo de 38 mm de diâmetro, 1200 mm de comprimento e 900 mm de distância entre furos, com fixações. (material) | 1.000 | 67.90 | 67.90 |
| mo011 | h | Oficial de 1ª montador. (mão de obra) | 0.282 | 23.31 | 6.57 |
| mo080 | h | Ajudante de montador. (mão de obra) | 0.056 | 22.13 | 1.24 |
| % | % | Custos directos complementares | 2 % | 75.71 | 1.51 |
|  |  | Custos directos |  |  | 77.22 |
