# Perfil para alojamento de vidro temperado

- Propriedade do ficheiro: CYPE INGENIEROS, S.A.
- Formato: FIEBDC-3/2002
- Moeda: EUR
- Custos indirectos: 3.00 %
- IVA: 23.00 %

## L Vãos

### LV Vidros

#### LVT Temperados

**LVT024** m Perfil para alojamento de vidro temperado.
Perfil de aço inoxidável AISI 304, de 15x11x15 mm, para alojamento de vidro de 8 mm de espessura, fixado ao paramento suporte com parafusos.
Inclui: Marcação. Fixação do perfil.
Critério de medição de projecto: Comprimento medido segundo documentação gráfica de Projecto.
Critério de medição de obra: Medir-se-á o comprimento realmente executado segundo especificações de Projecto.

| Código | Un | Descrição | Rendimento | Preço | Importância |
|---|---|---|---|---|---|
| mt21vts010p | m | Perfil de aço inoxidável AISI 304, de 15x11x15 mm, para alojamento de vidro de 8 mm de espessura, inclusive parafusos. (material) | 1.050 | 12.13 | 12.74 |
| mo018 | h | Oficial de 1ª serralheiro. (mão de obra) | 0.113 | 22.98 | 2.60 |
| mo059 | h | Ajudante de serralheiro. (mão de obra) | 0.113 | 22.20 | 2.51 |
| % | % | Custos directos complementares | 2 % | 17.85 | 0.36 |
|  |  | Custos directos |  |  | 18.21 |
