# Perfil para alojamento de vidro temperado

- Propriedade do ficheiro: CYPE INGENIEROS, S.A.
- Formato: FIEBDC-3/2002
- Moeda: EUR
- Custos indirectos: 3.00 %
- IVA: 23.00 %

## L Vãos

### LV Vidros

#### LVT Temperados

**LVT024** m Perfil para alojamento de vidro temperado.
Perfil de aço inoxidável AISI 304, de 25x13x25 mm, para alojamento de vidro de 10 mm de espessura, fixado ao paramento suporte com parafusos.
Inclui: Marcação. Fixação do perfil.
Critério de medição de projecto: Comprimento medido segundo documentação gráfica de Projecto.
Critério de medição de obra: Medir-se-á o comprimento realmente executado segundo especificações de Projecto.

| Código | Un | Descrição | Rendimento | Preço | Importância |
|---|---|---|---|---|---|
| mt21vts010G | m | Perfil de aço inoxidável AISI 304, de 25x13x25 mm, para alojamento de vidro de 10 mm de espessura, inclusive parafusos. (material) | 1.050 | 18.92 | 19.87 |
| mo018 | h | Oficial de 1ª serralheiro. (mão de obra) | 0.113 | 22.98 | 2.60 |
| mo059 | h | Ajudante de serralheiro. (mão de obra) | 0.113 | 22.20 | 2.51 |
| % | % | Custos directos complementares | 2 % | 24.98 | 0.50 |
|  |  | Custos directos |  |  | 25.48 |
