# Porta de batente de vidro temperado

- Propriedade do ficheiro: CYPE INGENIEROS, S.A.
- Formato: FIEBDC-3/2002
- Moeda: EUR
- Custos indirectos: 3.00 %
- IVA: 23.00 %

## L Vãos

### LV Vidros

#### LVT Temperados

**LVT015** Ud Porta de batente de vidro temperado.
Porta de batente de vidro temperado incolor, de 2090x796 mm e de 10 mm de espessura, classificação de prestações 1C1. Inclusive kit de ferragens, de aço inoxidável AISI 304.
Inclui: Colocação das ferragens. Colocação da porta. Sinalização das folhas.
Critério de medição de projecto: Número de unidades previstas, segundo documentação gráfica de Projecto.
Critério de medição de obra: Medir-se-á o número de unidades realmente executadas segundo especificações de Projecto.

| Código | Un | Descrição | Rendimento | Preço | Importância |
|---|---|---|---|---|---|
| mt21vtp030a | Ud | Porta de batente de vidro temperado incolor, de 2090x796 mm e de 10 mm de espessura, classificação de prestações 1C1. (material) | 1.000 | 82.94 | 82.94 |
| mt21vts050 | Ud | Kit de ferragens de aço inoxidável AISI 304, formado por dobradiças e pontos de giro. (material) | 1.000 | 61.89 | 61.89 |
| mo055 | h | Oficial de 1ª vidraceiro. (mão de obra) | 8.808 | 24.22 | 213.33 |
| % | % | Custos directos complementares | 2 % | 358.16 | 7.16 |
|  |  | Custos directos |  |  | 365.32 |
